# Elsa-Brandström-/Paulusschule
Angebotsaufforderung (GAEB DA XML 3.2, DA83)
Projekt: PM-19-00035
Währung: EUR
Auftraggeber: Bundesstadt Bonn; Vergabenummer: BN-2026-02826
Erstellt mit: 5 260703, NOVA AVA, 07.07.2026

## BN-2026-02826 Fliesenarbeiten
Datum: 03.07.2026
Angaben zur Mengenermittlung:
  Verfahren: REB23003-2009

*Hinweis: ATV-Angaben zur Baustelle DIN 18299*
ATV-Angaben zur Baustelle DIN 18299
Siehe gesondertes, den Vergabeunterlagen beigefügtes Dokument: Vorbemerkungen zum Leistungsverzeichnis.

*Hinweis: ATV-Angaben zur Ausführung DIN 18299*
ATV-Angaben zur Ausführung DIN 18299
Siehe gesondertes, den Vergabeunterlagen beigefügtes Dokument: Vorbemerkungen zum Leistungsverzeichnis.

*Hinweis: Vorbemerkung gleichw.techn.Spezifikat*
Vorbemerkung gleichw.techn.Spezifikat.
Soweit in der Leistungsbeschreibung auf Technische Spezifikationen, z. B. nationale Normen, mit denen Europäische Normen umgesetzt werden, europäische technische Zulassungen, gemeinsame technische Spezifikationen, internationale Normen, Bezug genommen wird, werden auch ohne den ausdrücklichen Zusatz: oder gleichwertig, immer gleichwertige Technische Spezifikationen in Bezug genommen.

*Hinweis: Anlagen*
Anlagen
Die im folgenden benannten Planunterlagen/ Untersuchungen/ Gutachten sind dem Leistungsverzeichnis als Anlage beigefügt und bei der Kalkulation zu berücksichtigen:
#A Ausführungspläne Hochbau
- EBPS_5_NB_AN_Nord_I
- EBPS_5_NB_AN_Ost_K
- EBPS_5_NB_AN_Süd_I
- EBPS_5_NB_AN_West_J
- EBPS_5_NB_GR_EG_BS_J_Bodenspiegel
- EBPS_5_NB_GR EG_L_Erdgeschoss
- EBPS_5_NB_GR_EG_TB 1_J
- EBPS_5_NB_GR_EG_TB 2_H
- EBPS_5_NB_GR_EG_WS_G_Wandspiegel
- EBPS_5_NB_GR_UG_BS_J_Bodenspiegel
- EBPS_5_NB_GR_UG_J_Untergeschoss
- EBPS_5_NB_GR_UG_TB 3_J
- EBPS_5_NB_GR_UG_WS_G_Wandspiegel
- EBPS_5_NB_SN_A_I
- EBPS_5_NB_SN_B_I
- EBPS_5_NB_WA_WC_MaeF
- EBPS_5_NB_WA_WCVo_MaeF
- EBPS-5-NB-LA-BE_G Baustelleneinrichtung

*Hinweis: Unentgeltliche Unterlagen pdf-Datei*
Unentgeltliche Unterlagen pdf-Datei:
Nach Auftragserteilung werden dem AN die Unterlagen wie folgt zur Verfügung gestellt:
Alle unter vorbeschriebenen Anlagen genannten Planunterlagen der Baumaßnahme,
in digitaler Form als pdf-Datei, Datenübergabe erfolgt durch die Übersendung eines Download-Link per Mail an den AN, der AN muss sich die Daten mittels Link vom Server laden,
Aktualisierungen bzw. Fortschreibungen werden ebenfalls auf den Server geladen und eine Mitteilung zum Abruf an den AN versendet.

*Hinweis: Bautagebuch AN*
Bautagebuch AN:
Der Auftragnehmer erstellt arbeitstäglich ein Bautagebuch.
Die Mindestinhalte sind in den beigefügten "Richtlinien für die Führung des Bautagebuches" aufgeführt.
Das Bautagebuch ist digital im pdf-Format wochenweise der Bauleitung zu übermitteln.

### Titel 2 Fliesenarbeiten

*Hinweis: VORBEREITENDE MAßNAHMEN*

**2.10 Fahrbare Arbeitsbühne für Wände**
*** Pauschalposition
Aufbauen, Vorhalten und Abbauen fahrbare Arbeitsbühne DIN EN 1004-1, im Gebäude, für Arbeiten die mehr als 3,50m über der Standfläche liegen, für alle nachfolgend beschriebenen Positionen der Wände.
Kalkulationshinweis:
Die Leistung wird einmal pauschal vergütet für die gesamte Baumaßnahme und allen erforderlichen Arbeitsabschnitten,
die Anzahl der notwendigen Arbeitsbühnen bleibt der Arbeitsorganisation des AN überlassen und ist daher als Pauschale anzubieten und abzurechnen.
Menge: 1,000 psch

**2.20 Untergrund reinigen Beton**
Reinigen des Untergrundes aus Beton, von grober Verschmutzung, für Fliesen-/Plattenarbeiten, aufgenommene Stoffe fachgerecht entsorgen, Abfall ist nicht gefährlich, nicht schadstoffbelastet.
Menge: 80,000 m2

**2.30 Untergrund anschleifen Beton**
Anschleifen des Untergrundes aus Beton, für Fliesen-/Plattenarbeiten.
Menge: 80,000 m2

**2.40 Überstand Randdämmstreifen abschneiden PE-Schaum**
Abschneiden des Überstandes des Randdämmstreifens aus PE-Schaum, für Fliesen-/Plattenarbeiten.
Menge: 191,000 m

**2.50 Scheinfuge/Riss schließen 2K-Reaktionsharz-Fugenmasse Wellenverbinder**
Kraftschlüssiges Schließen von Scheinfugen/Rissen im Untergrund mit Zweikomponenten-Reaktionsharz, einschl. Einschneiden, Säubern, Einlegen von Wellenverbindern und Absanden.
Menge: 30,000 m

**2.60 Haftbrücke auftragen Wand**
Haftbrücke auftragen, auf Wand, mit Kunstharz-Dispersion, Untergrund Beton.
Menge: 80,000 m2

**2.70 Voranstrich auftragen Kunstharz-Dispersion Wand**
Voranstrich auftragen, mit Kunstharz-Dispersion, auf Wand, Untergrund Gipsplatten.
Menge: 357,000 m2

**2.80 Feuchtigkeitsmessung**
STLB-Bau 2026-04 024
Feuchtigkeitsmessung nach dem CM-Verfahren DIN 18560-1, Ausführung auf Anordnung des AG.
Menge: 2,000 St

**2.90 Schutzabdeck. Bodenfläche Folie D 0,3mm herstellen beseitigen**
Schutzabdeckung der Bodenfläche,
Abdeckung aus Folie, Dicke 0,3 mm, herstellen und beseitigen.
Menge: 132,000 m2

**2.100 Schutzabdeck. Wandfläche Folie D 0,3mm herstellen beseitigen**
Schutzabdeckung der Wandfläche,
Abdeckung aus Folie, Dicke 0,3 mm, herstellen und beseitigen, Arbeitshöhe der zu bearbeitenden oder zu bekleidenden Fläche bis 5,5 m über der Standfläche des hierfür erforderlichen Gerüstes, Gerüst wird gesondert vergütet.
Menge: 100,000 m2

*Hinweis: ABDICHTUNG W3-I*

**2.110 Feinspachtelung Boden**
Herstellen einer Feinspachtelung (Schichtdicke 1-5 mm) zum Schließen von kleinen Poren und Lunkern, mit hydraulisch erhärtendem, flexiblem Dünnbettmörtel. Für die Aufnahme des nachfolgenden Verbundabdichtungssystems auf Bodenflächen.
Vorbehandlung des Untergrundes mit Kunstharz-Grundierung zur Verbesserung des Haftverbunds auf saugfähigen Untergründen.
Schichtdicke im Mittel:  2mm.
Produkt der Planung:
Sopro‘s No.1 Flexkleber 400,
Sopro Grundierung 749
oder gleichwertig.
Angebotenes Produkt:
'.........'
Menge: 79,000 m2

**2.120 Grundieren abzudichtender Flächen (Boden +Wand):**
Aufbringen einer Epoxidharzgrundierung auf Boden oder Wand als vorbereitende Maßnahme für die anschließende Polyurethanharz-Abdichtung, sehr emissionsarm gem. GEV-EMICODE EC1 PLUS, oder vergleichbarem Nachweis.
Frische Grundierung mit feuergetrocknetem Quarzsand Ø 0,1 - 0,3 mm abstreuen. Nach Erhärtung unzureichend eingebundene Quarzkörner aufnehmen und entsorgen.
Produkt der Planung:
Sopro Epoxi-Grundierung EPG 1522,
Sopro Quarzsand fein QS 507
oder gleichwertig.
Angebotenes Produkt:
'.........'
Menge: 249,000 m2

**2.130 Abdichten von Anschlussfugen aufgehende Wand**
Hochelastisches, beidseitig mit Vliesgewebe beschichtetes Dichtband über Anschlussfugen von aufgehenden Wänden auf grundiertem Untergrund, mit mittiger Falz, vollflächig mit Verbundabdichtungsmaterial - oder systemkonformen Montagekleber auf Polymerbasis - verkleben und vollständig überdecken. Stöße überlappend ausführen.
Breite Dichtband: 120 mm
Produkt der Planung:
Sopro AEB® Dichtband Flex mit Falz 1176
oder gleichwertig.
Angebotenes Produkt:
'.........'
Menge: 54,000 m

**2.140 Abdichten von Bewegungsfugen**
Hochelastisches, beidseitig mit Vliesgewebe beschichtetes Dichtband über Bewegungsfugen auf grundiertem Untergrund vollflächig mit Verbundabdichtungsmaterial - oder systemkonformen Montagekleber auf Polymerbasis - verkleben und vollständig überdecken. Stöße überlappend ausführen.
Produkt der Planung:
Sopro AEB® Dichtband Flex 148
oder gleichwertig.
Angebotenes Produkt:
'.........'
Menge: 12,000 m

**2.150 Abdichten vertikalen Wandaussen- und Innenecken**
Hochelastisches, beidseitig mit Vliesgewebe beschichtetes Dichtband über vertikale Wandaussen- und Innenecken auf grundiertem Untergrund vollflächig mit Verbundabdichtungsmaterial - oder systemkonformen Montagekleber auf Polymerbasis - verkleben und vollständig überdecken. Stöße überlappend ausführen.
Produkt der Planung:
Sopro AEB® Dichtband Flex 148
oder gleichwertig.
Angebotenes Produkt:
'.........'
Menge: 70,400 m

**2.160 Abdichten von Ecken**
Hochelastisches, beidseitig mit Vliesgewebe beschichtetes Dichtband als vorgeformte Wandecken (als Innen- oder Aussenecken) auf grundiertem Untergrund vollflächig mit Verbundabdichtungsmaterial - oder systemkonformen Montagekleber auf Polymerbasis - verkleben und vollständig überdecken.
Produkt der Planung:
Sopro AEB® Dichtecke innen/außen 642/643,
oder gleichwertig.
Angebotenes Produkt:
'.........'
Menge: 22,000 St

**2.170 Flächenabdichtung an Wand- und Sockelflächen mit Reaktionsharz**
Abdichtung der Innenwandflächen von Innenräumen im Verbund (AIV-F) DIN 18534-1 und DIN 18534-3, Wassereinwirkungsklasse W3-I (sehr hoch), Rissklasse R1-I (Rissbreitenänderung/-neubildung nach Aufbringen der Abdichtung bis 0,2 mm), chemische Einwirkung PG-AIV, Beanspruchungsklasse C, mit Polyurethanharz-Abdichtung RM DIN EN 14891, in mind. zwei Arbeitsgängen abdichten. Das standfeste Abdichtungsmaterial mit der Zahnung aufspachteln. Der Auftrag jeder Schicht muss fehlstellenfrei und in gleichmäßiger Dicke erfolgen. Der nachfolgende Arbeitsgang hat nach 8 bis 24 Stunden zu erfolgen.
Zugabe einer Kontrastfarbe für bessere Unterscheidbarkeit.
Gesamttrockenschichtstärke mind. 1,0 mm,
sehr emissionsarm gem. GEV-EMICODE EC1 PLUS, oder vergleichbarem Nachweis.
Die letzte Abdichtungsschicht mit Quarzsand
der Körnung Ø 0,4 - 0,8 mm abstreuen. Nach Erhärtung nicht eingebundenen Quarzsand gründlich absaugen und entfernen.
System der Planung:
Sopro Quarzsand grob QS 511,
Sopro PU-FlächenDicht Wand PU-FD 1570,
Sopro PU-FlächenDicht Kontrastfarbe PU-FD KF 572
oder gleichwertig.
Angebotenes System:
'.........'
Menge: 170,000 m2

**2.180 Flächenabdichtung an Bodenflächen mit Reaktionsharz**
Abdichtung der Bodenflächen von Innenräumen im Verbund (AIV-F) DIN 18534-1 und DIN 18534-3, Wassereinwirkungsklasse W3-I (sehr hoch), Rissklasse R1-I (Rissbreitenänderung/-neubildung nach Aufbringen der Abdichtung bis 0,2 mm), chemische Einwirkung PG-AIV, Beanspruchungsklasse C, mit Polyurethan-Flüssigharz-Abdichtung RM DIN EN 14891, in mind. zwei Arbeitsgängen abdichten. Fließfähiges Abdichtungsmaterial mit der Zahnung verteilen und mittels Stachelwalze entlüften. Der Auftrag jeder Schicht muss fehlstellenfrei und in gleichmäßiger Dicke erfolgen. Der nachfolgende Arbeitsgang hat nach 8 bis 24 Stunden zu erfolgen.
Zugabe einer Kontrastfarbe für bessere Unterscheidbarkeit.
Trockenschichtdicke mind. 1 mm,
sehr emissionsarm gem. GEV-EMICODE EC1 PLUS, oder vergleichbarem Nachweis.
Die letzte Abdichtungsschicht mit Quarzsand der Körnung Ø 0,4 - 0,8 mm abstreuen. Nach Erhärtung nicht eingebundenen Quarzsand gründlich absaugen und entfernen.
System der Planung:
Sopro Quarzsand grob QS 511,
Sopro PU-FlächenDicht Boden PU-FD 1571,
Sopro PU-FlächenDicht Kontrastfarbe PU-FD KF 572
oder gleichwertig.
Angebotenes System:
'.........'
Menge: 79,000 m2

**2.190 Abdichtungsanschluss an Bodenabläufe Küche**
*** Bezugsbeschreibung
Aufstockelement Bodeneinlauf mit Vergussmörtel aus Epoxidharz und feuergetrocknetem Quarzsand grob und fein im Mischungsverhältnis 1:1:1 nach Raumteilen kapillardicht und schwindfrei vergießen. Die Oberfläche des Vergusses ist abzusanden.
Abmnessungen der aufzufüllenden Aussparung für den Bodeneinlauf ca. 300x300x65 mm, mit leicht konischem Trichter 4 seitig in Richtung Bodeneinlauf herstellen,
Edelstahlandichtflansch mit Aceton gründlich reinigen. Fette, lose Teile und andere haftungsmindernde Stoffe restlos entfernen. Grundieren des Flansches mit Epoxidharzgrundierung und absanden mit feuergetrocknetem Quarzsand Ø 0,1 - 0,3 mm.
Anschließen der Polyurethanharz-Abdichtung an den Andichtflansch unter Einlage von alkalibeständigem Glasgittergewebe als Verstärkung.
System der Planung:
Sopro Armierung AR 562,
Sopro Quarzsand fein QS 507,
Sopro Quarzsand grob QS 511,
Sopro Kristallquarzsand KQS 607,
Sopro BauHarz BH 869,
Sopro PU-FlächenDicht Wand PU-FD 1570
oder gleichwertig.
Angebotenes System:
'.........'
Menge: 4,000 St

**2.200 Abdichtungsanschluss an Rohrdurchdringungen (Wand):**
An Rohrdurchdringungen hochelastische, gewebekaschierte Dichtmanschette (Lochdurchmesser 1/2") über die Rohrdurchführung stülpen, so dass die Manschette das Rohr vollständig umfasst, anschließend mit Abdichtungsmaterial fixieren.
Vor der Endinstallation der Armaturen Fugen zwischen Belag und Rohrdurchführung mit elastischem, hochbelastbarem und chemikalienbeständigem Fugenfüllstoff ausspritzen.
Produkt der Planung:
Sopro AEB® Wandmanschette,
SoproDur® FugenDicht hochfest HF®-D 817
oder gleichwertig.
Angebotenes Produkt:
'.........'
Menge: 30,000 St

**2.210 Abdichten von Türöffnungen**
Abdichten von Türöffnungen durch Einlegen von Hochelastischen, beidseitig mit Vliesgewebe beschichtetes Dichtband als vorgeformte Wandecken als Aussenecken an allen 4 Leibungsecken auf grundiertem Untergrund vollflächig mit Verbundabdichtungsmaterial - oder systemkonformen Montagekleber auf Polymerbasis - verkleben und vollständig überdecken.
Produkt der Planung:
Sopro AEB® Dichtecke innen/außen 642/643,
oder gleichwertig.
Kalkulationshinweis: Abgerechnet wird je St. Türöffnung.
Angebotenes Produkt:
'.........'
Menge: 4,000 St

**2.220 Schutz der Verbundabdichtung im Fugenbereich:**
Einlegen eines schützenden, flexiblen Gewebebandes aus rostfreiem Edelstahl (V4A) zum Schutz der Abdichtung und des Dichtbandes über Anschluss- und Bewegungsfugen beim Herausschneiden und Erneuern des Silikondichtstoffes.
Verkleben des Edelstahlbandes mit Fliesenkleber im Zuge der Fliesenverlegung.
Produkt der Planung:
Sopro SchnittSchutzBand SB 113
oder gleichwertig.
Angebotenes Produkt:
'.........'
Menge: 146,400 m

*Hinweis: ABDICHTUNG W2-I*

**2.230 Grundieren der Wand- und Bodenflächen**
Aufbringen einer Grundierung auf Kunstharzbasis auf saugfähigen Untergründen (Estrich, Putz, Trockenbaustoffe), sehr emissionsarm gem. GEV-EMICODE EC1 PLUS, oder vergleichbarem Nachweis, als Vorbehandlung für die Aufnahme des nachfolgenden Dünnbettmörtel- bzw. Verbundabdichtungssystems. Grundierung trocknen lassen.

Produkt der Planung:
Sopro GD 749 Grundierung
oder gleichwertig.
Angebotenes Produkt:
'.........'
Menge: 320,000 m2

**2.240 Feinspachtelung Boden**
Herstellen einer Feinspachtelung (Schichtdicke 1-5 mm) mit hydraulisch erhärtendem, flexiblem Dünnbettmörtel zum Schließen von kleinen Poren und Lunkern für die Aufnahme des nachfolgenden Verbundabdichtungssystems.

Produkt der Planung:
Sopro´s No.1 super light
oder gleichwerig.
Angebotenes Produkt:
'.........'
Menge: 53,000 m2

**2.250 Abdichten von Anschlussfugen aufgehende Wand**
Hochelastisches, gewebekaschiertes Sicherheitsdichtband über Anschlussfugen an aufgehenden Wänden mit Verbundabdichtung vollflächig verkleben. Stöße sind überlappend auszuführen und mit reaktiver Dichtungsschlämme oder wasserdichtem Polymerkleber zu verkleben.
Alle Dichtbänder vollständig und über die Ränder hinaus mit Abdichtungsmaterial überarbeiten.

System der Planung:
Sopro AEB®148 Dichtband Flex
Sopro DSF RS 623
Sopro Racofix® Montagekleber 818
oder gleichwertig.
Angebotenes System:
'.........'
Menge: 138,000 m

**2.260 Abdichten von Bewegungsfugen**
Hochelastisches, gewebekaschiertes Sicherheitsdichtband über Bewegungsfugen mit Verbundabdichtung vollflächig verkleben. Stöße sind überlappend auszuführen und mit reaktiver Dichtungsschlämme oder wasserdichtem Polymerkleber zu verkleben.
Alle Dichtbänder vollständig und über die Ränder hinaus mit Abdichtungsmaterial überarbeiten.

System der Planung:
Sopro AEB®148 Dichtband Flex
Sopro DSF RS 623
Sopro Racofix® Montagekleber 818
oder gleichwertig.
Angebotenes System:
'.........'
Menge: 11,000 m

**2.270 Abdichten von vertikalen Wandaussen- und Innenecken**
Hochelastisches, gewebekaschiertes Sicherheitsdichtband über vertikale Wandaussen- und Innenecken mit Verbundabdichtung vollflächig verkleben. Stöße sind überlappend auszuführen und mit reaktiver Dichtungsschlämme oder wasserdichtem Polymerkleber zu verkleben.
Alle Dichtbänder vollständig und über die Ränder hinaus mit Abdichtungsmaterial überarbeiten.

System der Planung:
Sopro AEB®148 Dichtband Flex
Sopro DSF RS 623
Sopro Racofix® Montagekleber 818
oder gleichwertig.
Angebotenes System:
'.........'
Menge: 82,000 m

**2.280 Abdichten von Innen- und Außenecken mit Formteilen:**
Hochelastische, vlieskaschierte Formteile über Innen- und Außenecken der Anschluss- und Bewegungsfugen mit Verbundabdichtungsmaterial vollflächig verkleben. Stöße sind überlappend auszuführen und mit reaktiver Dichtungsschlämme oder wasserdichtem Polymerkleber zu verkleben.
Alle Formteile vollständig und über die Ränder hinaus mit Abdichtungsmaterial überarbeiten.
System der Planung:
Sopro AEB® 642/643 Dichtecken innen/außen
Sopro DSF RS 623
Sopro Racofix® Montagekleber 818
oder gleichwertig.
Angebotenes System:
'.........'
Menge: 39,000 St

**2.290 Flächenabdichtung an Wand- und Sockelflächen mit Polymerdispersion**
Abdichtung der Innenwandflächen von Innenräumen im Verbund (AIV-F) DIN 18534-1 und DIN 18534-3, Wassereinwirkungsklasse W2-I (hoch), Rissklasse R1-I (Rissbreitenänderung/-neubildung nach Aufbringen der Abdichtung bis 0,2 mm), mit mit flexibler, verarbeitungsfertiger Polymerdispersion DM DIN EN 14891 in mind. zwei Arbeitsgängen im Streichverfahren beschichten, Trockenschichtdicke mind. 0,5 mm,
sehr emissionsarm gem. GEV-EMICODE EC1 PLUS, oder vergleichbarem Nachweis.
Der Auftrag jeder Schicht muss fehlstellenfrei und in gleichmäßiger Dicke erfolgen. Aufträge jeweils trocknen lassen. Zugabe einer Kontrastfarbe für bessere Unterscheidbarkeit.
Ausführung in Teilflächen hinter den Sanitärobjekten.
System der Planung:
Sopro FDF 525/527 FlächenDicht flexibel
Sopro KM 027 KontrastMittel
oder gleichwertig.
Angebotenes System:
'.........'
Menge: 267,000 m2

**2.300 Flächenabdichtung an Bodenflächen mit Polymerdispersion**
Abdichtung der Bodenflächen von Innenräumen im Verbund (AIV-F) DIN 18534-1 und DIN 18534-3, Wassereinwirkungsklasse W2-I (hoch), Rissklasse R1-I (Rissbreitenänderung/-neubildung nach Aufbringen der Abdichtung bis 0,2 mm), mit mit flexibler, verarbeitungsfertiger Polymerdispersion DM DIN EN 14891 in mind. zwei Arbeitsgängen im Streichverfahren beschichten, Trockenschichtdicke mind. 0,5 mm, sehr emissionsarm gem. GEV-EMICODE EC1 PLUS, oder vergleichbarem Nachweis.
Der Auftrag jeder Schicht muss fehlstellenfrei und in gleichmäßiger Dicke erfolgen. Aufträge jeweils trocknen lassen. Zugabe einer Kontrastfarbe für bessere Unterscheidbarkeit.

System der Planung:
Sopro FDF 525/527 FlächenDicht flexibel
Sopro KM 027 KontrastMittel
oder gleichwertig.
Angebotenes System:
'.........'
Menge: 53,000 m2

**2.310 Abdichtungsanschluss an Bodenabläufe WC**
*** wie Position 2.190
jedoch Abmessungen der aufzufüllenden Aussparung für den Bodeneinlauf ca. 200x200x65 mm,
Menge: 3,000 St

**2.320 Abdichtungsanschluss an Wanddurchdringungen:**
An Rohrdurchdringungen hochelastische, gewebekaschierte Dichtmanschette (Lochdurchmesser 1/2") über die Rohrdurchführung stülpen, so dass die Manschette das Rohr vollständig umfasst, anschließend mit Abdichtungsmaterial fixieren. Vor der Endinstallation der Armaturen Fugen zwischen Belag und Rohrdurchführung mit elastischem, fungizid und fungistatisch eingestelltem Fugenfüllstoff ausspritzen. An Unterputz Duscharmaturen (Mischer) ist die Verbundabdichtung unter Einlage von alkalibeständigem Glasgittergewebe anzuschließen.
System der Planung:
Sopro AEB® 129 Wandmanschette
Sopro AR 562 Armierung
Sopro SSI SanitärSilikon
oder gleichwertig.
Angebotenes System:
'.........'
Menge: 44,000 Stk

**2.330 Schutz der Verbundabdichtung im Fugenbereich:**
Einlegen eines schützenden, flexiblen Gewebebandes aus rostfreiem Edelstahl (V4A) zum Schutz der Abdichtung und des Dichtbandes über Anschluss- und Bewegungsfugen beim Herausschneiden und Erneuern des Silikondichtstoffes.
Verkleben des Edelstahlbandes mit Fliesenkleber im Zuge der Fliesenverlegung.
Produkt der Planung:
Sopro SchnittSchutzBand SB 113
oder gleichwertig.
Angebotenes Produkt:
'.........'
Menge: 231,000 m

*Hinweis: BODENBELAG*

**2.340 Bodenbelag trockengepresste Fliesen/Platten grün dunkel**
*** Bezugsbeschreibung
Bodenbelag aus trockengepressten Fliesen/Platten, DIN EN 14411 Gruppe BIa, glasiert, mit photokatalytisch wirksamer Oberfläche, frostbeständig, Bewertungsgruppe Rutschgefahr R 10 ASR A1.5, Nennmaß (cm) 20/20, Oberfläche eben, uni, Farbton grün, ähnlich RAL/NCS-Nr.: 6021/S 3020-G10Y,
auf Boden, innen, aus Zementestrich, im Dünnbett aus zementhaltigem Mörtel Typ C DIN EN 12004-1, Klasse 2 F T E S1 (erhöhte Anforderungen, schnell erhärtend, verringertes Abrutschen, verlängerte offene Zeit, verformbar),
Kleber lösemittelfrei, sehr emissionsarm gem. GEV-EMICODE EC1 PLUS, oder vergleichbarem Nachweis,
verlegen im Fugenschnitt,
verfugen durch Einschlämmen mit Epoxidharz-Fugenmörtel (RG) DIN EN 13888-1, Farbe silbergrau, sehr emissionsarm gem. GEV-EMICODE EC1 PLUS, oder vergleichbarem Nachweis.
Einbauort:
EG, Sanitärräume Schüler
UG, Sanitärräume Lehrer
Produkt der Planung:
Agrob Buchtal Plural, grün dunkel 920-2016H,
oder gleichwertig.
Angebotenes Produkt / Serie/ Farbe:
'.........'
Menge: 45,000 m2

**2.350 Bodenbelag trockengepresste Fliesen/Platten anthrazit**
*** wie Position 2.340
Farbe: anthrazit, ähnlich RAL/NCS-Nr.: 7015/S 7500-N,
Einbauort:
UG, WC Barrierefrei
Produkt der Planung:
Agrob Buchtal Plural, neutral 2 (anthrauit) 920-2112H,
oder gleichwertig.
Angebotenes Produkt / Serie/ Farbe:
'.........'
Menge: 8,000 m2

**2.360 Bodenbelag Feinsteinzeug mittelgrau**
Bodenbelag aus trockengepressten Fliesen/Platten, DIN EN 14411 Gruppe BIa, Feinsteinzeug, unglasiert, mit keramischer Oberflächenvergütung, frostbeständig, Bewertungsgruppe Rutschgefahr R 11 ASR A1.5, Belastungsghruppe 3, Nennmaß (cm) 20/20, Oberfläche strukturiert, Farbton mittelgrau mit dezenten Farbkontrasten in Punktoptik, auf Boden, innen, aus Zementestrich, im Dünnbett aus zementhaltigem Mörtel Typ C DIN EN 12004-1, Klasse 2 F T E S1 (erhöhte Anforderungen, schnell erhärtend, verringertes Abrutschen, verlängerte offene Zeit, verformbar),
Kleber lösemittelfrei, sehr emissionsarm gem. GEV-EMICODE EC1 PLUS, oder vergleichbarem Nachweis,
verlegen im Fugenschnitt, verfugen durch Einschlämmen mit Epoxidharz-Fugenmörtel (RG) DIN EN 13888-1, Farbe silbergrau, sehr emissionsarm gem. GEV-EMICODE EC1 PLUS, oder vergleichbarem Nachweis.
Einbauort:
EG, Küche Ausgabe
EG, Spülküche
EG, UG, Küche Nebenräume, Flur, Pumis
Produkt der Planung:
Agrob Buchtal Emotion mittelgrau, 434220,
oder gleichwertig.
Angebotenes Produkt / Serie/ Farbe:
'.........'
Menge: 79,000 m2

**2.370 Zulage Hohlkehlsockel**
Zulage zu vorbeschriebener Position für Ausführung des Bodenbelages umlaufend im Raum mit einem Hohlkehlsockel, liegend verlegt, im Fugenschnitt des Bodenbelages, Abmessungen Nennmaß (cm) 10/20, Material und Design wie Bodenbelag, inkl. Verfugung.
Echschnitte in 45° sind in die Position einzukalkulieren.
Abrechnung in m.
Einbauort:
EG, Küche Ausgabe
EG, Spülküche
Produkt der Planung:
Agrob Buchtal Emotion mittelgrau, 432028,
oder gleichwertig.
Angebotenes Produkt / Serie/ Farbe:
'.........'
Menge: 108,000 m

**2.380 Bewegungsfuge Fliesebelag**
Wartungsfreies Bewegungsfugenprofil für mechanisch hoch beanspruchte Bereiche, mit seitlich angeordneten Metallprofilen aus Edelstahl V4A, mit trapezförmig gelochten Befestigungsschenkeln und in
einer U-förmigen Profilkammer befestigten ca. 11 mm breiten Bewegungszone aus thermoplastischem Elastomer
liefern und im Zuge der Fliesenverlegung fachgerecht einbauen inkl. entsprechende Vorbereitung der Untergrudes.
Profilhöhe: entsprechend Fliesenstärke.
Anschluss Fliese an Fliese,
Farbe Bewegungszone: grau nach Bemusterung gem. Standardfarbkarte des Herstellers, Bewegungszone muss nachträglich austauschbar/ erneuerbar sein.
Produkt der Planung:
Schlüter Dilex-KS, EKSN 100 DA / V4A
oder gleichwertig.
Angebotenes Produkt:
'.........'
Menge: 18,600 m

*Hinweis: WANDBELAG*

**2.390 Wandbelag trockengepresste Fliesen/Platten grün mittel**
*** Bezugsbeschreibung
Wandbelag aus Mosaik, aus trockengepressten Fliesen/Platten, DIN EN 14411 Gruppe BIa, glasiert, mit photokatalytisch wirksamer Oberfläche, frostbeständig, Nennmaß (cm) 10/10, Oberfläche eben, uni, Farbton grün, ähnlich RAL/NCS-Nr.: 6019/S 1515-G20Y, Tafel rückseitig geklebt,
auf Wand, innen, aus Kalksandstein oder Gipsplatten, im Dünnbett aus zementhaltigem Mörtel Typ C DIN EN 12004-1, Klasse 2 F T E S1 (erhöhte Anforderungen, schnell erhärtend, verringertes Abrutschen, verlängerte offene Zeit, verformbar),
Kleber lösemittelfrei, sehr emissionsarm gem. GEV-EMICODE EC1 PLUS, oder vergleichbarem Nachweis,
verlegen im Fugenschnitt, mit durchlaufenden Fugen zwischen Wandbekleidung und Bodenbelag,
verfugen durch Einschlämmen mit Epoxidharz-Fugenmörtel (RG) DIN EN 13888-1, Farbe silbergrau, sehr emissionsarm gem. GEV-EMICODE EC1 PLUS, oder vergleichbarem Nachweis.
Einbauort:
EG, Sanitärräume Schüler
UG, Sanitärräume Lehrer
UG, Sanitärraum Barrierefrei
Produkt der Planung:
Agrob Buchtal Plural, grün mittel 710-2015H,
oder gleichwertig.
Angebotenes Produkt / Serie/ Farbe:
'.........'
Menge: 156,000 m2

**2.400 Wandbelag trockengepresste Fliesen/Platten rosa**
*** wie Position 2.390
Farbton rosa, NCS-Nr.: S 2010-Y80R
Nennmaß (cm): 10x20
Einbauort:
EG, Küche Ausgabe
Produkt der Planung:
Agrob Buchtal Plural, oxidrot hell, 712-2030H
oder gleichwertig.
Angebotenes Produkt / Serie/ Farbe:
'.........'
Menge: 105,000 m2

**2.410 Wandbelag trockengepresste Fliesen/Platten weiß**
*** wie Position 2.390
jedoch Farbe weiß
ähnlich RAL/NCS-Nr.: 9003/S 1000-N
Format Nennmaß (cm) 10/20,
Einbauort:
EG, Küche Spülküche
EG, UG, Küche Nebenräume, Flur, Pumis
Produkt der Planung:
Agrob Buchtal Plural, neutral 10 (aktivweiß) 712-2120H
oder gleichwertig.
Angebotenes Produkt / Serie/ Farbe:
'.........'
Menge: 176,000 m2

**2.420 Leibung**
Zulage zu vorbeschriebener Position für Ausführung der Fliesen an Fensterleibung und als Fensterbank, umlaufend 4-seitig,
Leibungstiefe bis 35 cm, Eckschienen in gesonderter Position erfasst.
Menge: 10,000 m

*Hinweis: SONSTIGES*

**2.430 Belagsabschlussprofil**
Abschlussprofil Edelstahl an Belagsabschlüssen, z.B. Bewegungsfugen an Türdurchgängen mit Belagswechsel,
mit trapezförmig gelochten Befestigungsschenkeln und angeformten Fugensteg liefern und im Zuge der Fliesenverlegung fachgerecht einbauen inkl. entsprechende Anarbeitung des Fliesenbelages.
Profilhöhe: entsprechend Fliesenstärke.
Produkt der Planung:
Schlüter Schiene ES
oder gleichwertig.
Angebotenes Produkt:
'.........'
Menge: 6,900 m

**2.440 Kantenschutzsch. Stahl niro B 30-35mm**
Kantenschutzschiene aus Edelstahl, sichtbare Breite über 30 bis 35 mm, im Küchenbereich zum Schutz vor mechanischen Einflüßen, an den Aussenecken anbringen.
Menge: 21,000 m

**2.450 Kantenschutzprofil**
Kantenschutzprofil Edelstahl an Wandkanten
mit trapezförmig gelochten Befestigungsschenkeln liefern und im Zuge der Fliesenverlegung fachgerecht einbauen inkl. entsprechende Anarbeitung des Fliesenbelages.
Profilhöhe: entsprechend Fliesenstärke.
Menge: 184,000 m

**2.460 Anarbeiten an Zargen**
Nachträgliches allseitiges linienförmiges Anarbeiten der Fliesenwandbeläge an bauseits eingebaute Zargen, incl. aller Schneidarbeiten im Anschlußbereich, zeitlich vesetzt zu den sonstigen Fliesenarbeiten zu kalkulieren.
Menge: 70,000 m

**2.470 Löcher im Fliesenbelag 20-70**
Löcher im Fliesenbelag zur Durchführung
von Installationsrohren sowie zum Einbau von Steckdosen u. dgl. mit geeigneten Mitteln,
z. B. diamantbesetzten Bohrköpfen, herstellen.
Größe: 20 bis 70 mm
Menge: 211,000 St

**2.480 Löcher im Fliesenbelag 70-150**
Anarbeiten an Aussparrungen in Wandbelag, rund, Durchmesser 70 bis 150 mm, z.B. WC-Entwässerungsleistungen.
Menge: 70,000 St

**2.490 Verbundsicherheitsspiegel rechteckig B 110 cm H 60 cm**
*** Bezugsbeschreibung
Verbundsicherheitsspiegel, rechteckig, aus VSG aus Floatglas/Floatglas, Nenndicke 6 mm,

Breite '110' cm,
Höhe '60' cm,
alle Kanten poliert, Oberfläche poliert und versiegelt,
flächenbündig in den Fliesenwandbelag einarbeiten und verkleben, inkl. umlaufende Verfugung mit Silikon, inkl. Aufwendungen für Aussparrung und Anpassung des Fliesenspiegels.
Menge: 2,000 St

**2.500 Verbundsicherheitsspiegel rechteckig B 40 cm H 60 cm**
*** wie Position 2.490
Abmessungen:
Breite '40' cm,
Höhe '60' cm,
Menge: 2,000 St

**2.510 Verbundsicherheitsspiegel rechteckig B 50 cm H 100 cm**
*** wie Position 2.490
Abmessungen:
Breite '50' cm,
Höhe '100' cm,
Menge: 2,000 St

**2.520 Verbundsicherheitsspiegel rechteckig B 50 cm H 80 cm**
*** wie Position 2.490
Abmessungen:
Breite '50' cm,
Höhe '80' cm,
Menge: 2,000 St

**2.530 Bewegungsfuge Silikon-Dichtstoff**
*** Bezugsbeschreibung
Dauerelastische Fugen herstellen mit Dichtstoff, geruchsarm, schadstoffarm, Emicode EC1 Plus, elastisch, UV- und witterungsbeständig, haftet ohne Voranstrich, einschließlich Vorreinigung und Hinterfüllung der Fugen, liefern und fachgerecht nach Angabe des Herstellers verfugen.
in unterschiedlichen Fareben passend zum Fliesenbelag, Farbauswahl gem. Farbkarte nach Freigabe durch Bauleitung.
Menge: 411,000 m

**2.540 Sanitärobjekte Silikon-Dichtstoff**
*** wie Position 2.530
Ausführung an Sanitärobjekten, zum Anschluss an Wand/ Boden, Abrechnung nach Anzahl Sanitärobjekt, Kalkulationshinweis bis 1,40m Einzellänge in der Abwicklung Fuge pro Objekt.
Menge: 32,000 St

**2.550 Zulage für das Befliesen einer Reviklappe**
Zulage für das Befliesen einer Reviklappe, im Fugenschnitt des Wandbelages, Einbau Reviklappe erfolgt bauseits durch Trockenbauer,
Abmessungen:
Breite von 30 cm bis 80 cm,
Höhe von 30 cm bis 80 cm.
Menge: 12,000 St

### Titel 3 Regiearbeiten

**3.10 Stundenlohnarbeiten Facharbeiter/-in**
Stundenlohnarbeiten, auf Anweisung des Auftraggebers,
durch Facharbeiter/-in
der Verrechnungssatz für die jeweilige Arbeitskraft umfasst sämtliche Aufwendungen wie Lohn- und Gehaltskosten, Lohn- und Gehaltsnebenkosten, Zuschläge, lohngebundene und lohnabhängige Kosten, sonstige Sozialkosten, Gemeinkosten, Wagnis und Gewinn.
Menge: 10,000 h

**3.20 Stundenlohnarbeiten Helfer/-in**
Stundenlohnarbeiten, auf Anweisung des Auftraggebers,
durch Helfer/-in
der Verrechnungssatz für die jeweilige Arbeitskraft umfasst sämtliche Aufwendungen wie Lohn- und Gehaltskosten, Lohn- und Gehaltsnebenkosten, Zuschläge, lohngebundene und lohnabhängige Kosten, sonstige Sozialkosten, Gemeinkosten, Wagnis und Gewinn.
Menge: 10,000 h

**3.30 Dokumentation**
*** Pauschalposition
Dokumentation
aller verwendeten Baustoffe und Materialien durch Vorlage von Herstellerunterlagen, Produktdatenblätter, Wartungsanleitungen, Fachunternehmererklärungen, etc.
Die Dokumentation ist analog 3-fach in Papierform, abgeheftet in einem oder mehreren Ordnern, vorzulegen.
Ebenfalls zur Verfügung gestellt werde muss eine digitale Ausfertigung im pdf-Format auf Datenträger oder per Mail oder Cloud zum Download.
Die Unterlagen sind der Bauleitung spätestens 4 Wochen nach Fertigstellung zu übergeben/ übermitteln.
Menge: 1,000 psch
